# SPO
Angebotsaufforderung (GAEB DA XML 3.3, DA83)
Währung: EUR
Erstellt mit: CaliforniaX by G&W Software AG, CaliforniaX V25.1.03, 12.05.2026

## Deckblatt
Bauvorhaben:  IGS Speyer, Sporthalle Ost
  Fritz-Ober-Straße 3
  67346 Speyer

Gewerk:  Brandmelde- und Sprachalarmierungsanlage

Vergabenummer:  SSPE-2026-0041

Bauherr:  Stadtverwaltung Speyer
  Maximilianstraße 100
  67346 Speyer

Planverfasser:  Stadtverwaltung Speyer
  Technisches Gebäudemanagement
  Maximilianstraße 2
  67346 Speyer

Bauleitung:  Stadtverwaltung Speyer
  Technisches Gebäudemanagement
  Maximilianstraße 2
  67346 Speyer

Ausführung:  Beginn der Arbeiten  nach Auftragsvergabe

  Ende der Arbeiten  KW 32 / 2026

  Währung  EUR

  Mehrwertsteuer  19,0 %

Abgabe:  Abgabetermin  02.06.2026 - 10:00 Uhr

  Abgabeort  Stadtverwaltung Speyer
  Zentrale Vergabestelle
  Maximilianstr. 100
  Zi.Nr. 013
  67346 Speyer

  ..................................................................  .............................................................
  Ort und Datum  Ort und Datum

  ..................................................................  ..............................................................
  Stempel und Unterschrift  Stempel und Unterschrift
  Ausschreiber - Geprüft  Anbieter - Geprüft

## BMA und SAA
In der Sporthalle Ost in Speyer wird im Rahmen der sicherheitstechnischen Ertüchtigung der Sporthalle eine Brand- und Sprachalarmierungsanlage für die Versammlungsstätte aufgebaut bzw. die vorhandene Brandmeldeanlage gemäß dem aktuellen Brandschutzkonzept erweitert, getauscht und angepasst.

Aktuell ist ein FSD mit FSE in einer Edelstahlsäule vor der Halle installiert. Diese wird demontiert und durch ein Feuerwehrinformationszentrum im Außenbereich vor der Halle an gleicher Stelle ersetzt.

Auch wenn in der Ausschreibung der Punkt:
angebotenes Fabrikat und Typ:
angegeben ist, so ist das Fabrikat Esser gesetzt, da Teile der Bestandsanlage weiterverwendet werden.
Sollte ein anderes Fabrikat angeboten werden, so sind alle Bedingungen des ausgeschriebenen Fabrikates einzuhalten. Neben Design auch die Technik und die Größe der Teile. Speziell bei integrierten Teilen ist eine Aufteilung in mehrere Komponenten nicht zugelassen. Z.B. Melder und Sirene sind in einem Teil ausgeschrieben. Melder und Sirene getrennt angeboten oder angedockt angeboten ist nicht gleichwertig.

Aus den vorgenannten Gründen wird es nicht möglich sein Alternativfabrikate in Bezug auf die Zentralen und Melder einzusetzen, bei den Feuer-Informationszentren und Zugängen sind Alternativfabrikate bei gleichen technischen Ausstattungsmerkmalen erlaubt, müssen aber vollständig benannt werden.

## BMA und Sprachalarmierungsanl.
Datum: 12.05.2026

### Titel 01 BMA und SAA

#### Bereich 01.01 Anlagentechnik BMA

##### Abschnitt 01.01.01 Anlagentechnik BMA

**01.01.01.1 Anzeige- und Bedienteil 5,7"-Grafikdisplay**
Bedienteil (Human Machine Interface HMI) mit farbfähigem 5,7" TFT-Display.

Eingebaut in Frontrahmen des Brandmelde-Computer inkl. Gehäuseschloß, Scharniereinheit und Befestigungsmaterial.

Leistungsmekmale
- Kapazitive Tastatur zur berührungssensitiven und intuitiven Bedienung
- Programmgesteuertes Nachtdesign mit interaktivem Tastaturmenü
- optionaler Anschluss einer Gruppeneinzelanzeige
- optionale Nutzung als abgesetztes Bedienteil
- grafikfähig
- optionale farbliche Darstellung
- Zugangsebenen über Accesscode steuerbar
- optionaler Anschluß eines Protokolldruckers

Technische Daten:
Betriebsspannung 24 V DC
Ruhestrom ca. 156 mA
Umgebungstemperatur -5 °C bis 45 °C
Rel. Luftfeuchte max. 95 % (ohne Betauung)
Farbe schwarz, ähnlich RAL9005
Gewicht ca. 1 kg
Abmessungen B:450 mm H:320 mm T:30 mm

Fabrikat: ESSER by honeywell oder gleichwertig
Typ: Anzeige- und Bedienteil 5,7
Artikelnummer: FX808324
angebotenes Fabrikat und Typ:
'....................................................'
liefern und betriebsbereit montieren
incl. Befestigungsmaterial
Menge: 1,000 St

**01.01.01.2 FlexES Control Variante FX10 - 5 Ringe**
Modularer mikroprozessorgesteuerter Brandmelder-Computer. Geprüft und zugelassen entsprechend folgenden Richtlinien und Normen:
· VDE 0100 - Allgemeine Bestimmungen
· VDE 0833 - Gefahrenmeldeanlagen
· DIN 14675 - Aufbau von Brandmeldeanlagen
· VdS-Richtlinien
· EN54 Teil 2,4 und 13

Basisvariante zum Aufbau einer Brandmelderzentrale mit senkrechtem Ausbau für max. zehn Modulsteckplätze für z.B.
esserbus-Module.
Ausbau inkl. Energieversorgungsmodul, EV-Anschlußmodul, Gehäuserückwand 2 für senkrechten Einbau, Steuerungs-Modul, Gehäuserahmen, Basis-Modulträger
Softwareunterstützung für max. 5 Ringleitungen esserbus/esserbus-PLus

Leistungsmerkmale
- Kombinierbare Ring-/Stichleitungstechnik mit dezentraler Intelligenz
- Frei konfigurierbare Funktionalität der eingesetzten Module
- Erhöhte Verfügbarkeit durch Notredundanzfunktion der Ringmodule
- Integrale Notredundanz für Überwachungsflächen bis 48.000m² oder mehr als 512 Brandmelder
- vernetzbar über Systembus essernet
- Bedienfeld mit 5,7" TFT-Display
- Kapazitive Tastatur zur berührungssensitiven und intuitiven Bedienung
- Programmgesteuertes Nachtdesign mit interaktivem Tastaturmenü
- Schnittstellen: essernet, USB, Ethernet, RS 485, TTY
- Betrieb von ringbusversorgten optischen-, akustischen- und
Sprachalarmgebern in versch. Alarmierungsber. via esserbus-PLus
- Kaskadierbare Energieversorgung bis 450 Watt gem.EN54-4
- Länge der Ringleitung (esserbus) bis zu 3,5 km
- Betrieb von verschiedenen Eingangs-/Ausgangs-Buskopplern
- Integrierte Schnittstellen zum Betrieb der erforderlichen Feuerwehrperipherie z. B. Feuerwehranzeigetableau, Feuerwehrbedienfeld
- Ereignisspeicher mit 10.000 Einträgen
- Betrieb von VdS-anerkannten Funkkomponenten mit komfortabler Feldstärkemessung
- Parametrierung, Kalibrierung und Programmierung via USB direkt
- Galvanische Trennung der Analogringe möglich

Technische Daten
Nennspannung 230 V AC
Nennfrequenz 50 bis 60 Hz
Nennstrom 0,8 A (pro Netzteil)
Ausgangsspannung 24 V DC
Ruhestrom: 192 mA (ohne Bedienteil) 348 mA (mit Bedienteil)
Strom f. ext. Verbraucher 3 x 24 VDC/3 A
Gesamt-Ausgangsstrom max. 6A
Akkukapazität 2 x 24 V / 24 Ah
Schutzklasse IP 30
Gehäuse ABS, 10% glasfaserverstärkt,V-0
Farbe grau, ähnlich Pantone 538
Abmessungen (BxHxT) 450x960x185 mm
Fabrikat: Esser by Honeywell
Artikelnummer: FX808393
VdS-Anerkennung: G 209207
angebotenes Fabrikat und Typ:
'....................................................'
liefern und betriebsbereit montieren
Menge: 1,000 St

**01.01.01.3 Akku 24 / mind. 24,0 Ah VdS: zugelassen**
Akku 24V / mind. 24,0 Ah VdS: zugelassen

Leistungsmerkmale:
- Wartungsfrei
- Tiefentladesicher
- Lageunabhängig
- VdS-Anerkennung gemäß Klasse C

angebotenes Fabrikat und Typ:
'....................................................'
liefern und betriebsbereit montieren
incl. Befestigungsmaterial
Menge: 2,000 St

**01.01.01.4 Netzteilerweiterung 24V/24Ah**
Netzteilerweiterung 24V/24Ah

Zusatz-Netzteil zur Erweiterung der
systeminternen Energieversorgung um
weitere 150 Watt. Die Verbindung der
Netzteile erfolgt über ein steckbares,
vorkonfektioniertes Hybridkabel. Zwei
Akkumulatoren 12V / 12Ah finden in dem
Gehäuse Platz.
Über ein Zusatzgehäuse FX808313 können
zwei weitere 12 Ah Akkumulatoren
angebunden werden.
Technische Daten
Nennspannung 230 V AC
Nennfrequenz 50 bis 60 Hz
Nennstrom 0,8 A
Ausgangsspannung 24 V DC
Strom f. ext. Verbraucher 4 x 24 V DC/3A
Akkukapazität 2 x 24 V / 24 Ah
Schutzart IP 30
Gehäuse ABS, 10% glasfaserverstärkt,V-0
Farbe grau, ähnlich Pantone 538
Abmessungen (BxHxT) 450x320x185 mm
Fabrikat: Esser oder gleichwertig
Typ: Netzteilerweiterung 24V/24Ah
Nummer: FX808364
liefern und montieren
Menge: 1,000 St

**01.01.01.5 Erweiterungs-Modulträger 2**
Erweiterungs-Modulträger 2
Modulträger in Kunststoff-Montagewanne
für Brandmelder-Computer zur Aufnahme
von bis zu 4 frei wählbaren Modulen mit
steckbaren Anschlussklemmen.
Technische Daten:
Gewicht ca. 175 g
Abmessungen B: 140 mm H: 120 mm T: 25 mm
Fabrikat: Esser by Honeywell
Typ: FX808323
liefern und montieren
Menge: 2,000 St

**01.01.01.6 3-Weg Stecker**
3-Weg Stecker
Verbindungsstecker zur Kaskadierung von bis zu drei Energieversorgungsmodulen.
Fabrikat: Esser oder gleichwertig
Typ: 3-Wege Stecker
Nummer: FX808330
liefern und montieren
Menge: 1,000 St

**01.01.01.7 Erweiterungsgehäuse für Akkus für BMZ**
Erweiterungsgehäuse für Akkus für BMZ
Umgebungstemperatur -5 °C bis 45 °C
Lagertemperatur -10 °C bis 50 °C
Schutzart IP 30
Gehäuse ABS, 10 % Glasfaser verstärkt, V - 0
Farbe grau, ähnlich Pantone 538
Gewicht ca. 5 kg
Abmessungen B: 450 mm H: 320 mm T: 185 m

Fabrikat: Essser by honeywell oder gleichwertig
Typ: 789303
liefern und montieren
Menge: 1,000 St

**01.01.01.8 1-fach Ringlinien-Modul für max. 127**
1-fach Ringlinien-Modul für max. 127 Busteilnehmer mit intergrierter Energieversorgung für Prozeßanalogmelder,

Ein-/Ausgangs-Koppler oder optional für busversorgte Signalgeber.
Funktionserweiterung für busversorgte Alarmierung durch Softwareupgrade optional möglich.

Leistungsmerkmale
- bis zu 3500 m Ringleitungslänge
- Kombinierbare Ring-/Stichleitungstechnik
- Verknüpfungen sind über Baugruppen u. Netzwerkzentralen hinaus möglich
- Verwaltung von Funkkomponenten
- permanente Überwachung aller angeschalteten Melder, Koppler und Alarmierungseinrichtungen
- Überwachung der Ringleitungen auf Kurzschluss, Drahtbruch und Störung
- Schnelle Reaktivierung der busversorgten Signalgeber nach
Kurzschluss
- Kunststoffschutzgehäuse mit LED-
Betriebsanzeigen zur schnellen Indikation des Betriebszustandes
- Integrierte Leitungsisolatoren für beidseitigen Leitungsschutz

Technische Daten:
Betriebsspannung 24 V DC
17 mA
Ruhestrom ca. 17 mA
Gewicht ca. 110 g
Abmessungen B: 27 mm H: 93 mm T: 112 mm
Fabrikat: Esser oder gleichwertig
Typ: esserbus/esserbus-Plus Modul
Nummer: FX808331
angebotenes Fabrikat und Typ:
'....................................................'
liefern und montieren
Menge: 3,000 St

**01.01.01.9 Hinweisschild "Brandmelderzentrale" nach DIN 4066**
Hinweisschild "Brandmelderzentrale" nach DIN 4066
pauschal
Menge: 1,000 St

**01.01.01.11 Brandmelderanlage aufbauen, verdrahten und betriebs-**
Brandmelderanlage aufbauen, verdrahten und betriebsfertig anschliessen.
Probelauf durchführen und Protokolle anfertigen.
Revisionhandbuch anlegen und Erstinbetriebnahme eintragen.
Pläne revidieren bzw. Planunterlagen der Anlage in
Ordner zusammenstellen bzw. anfertigen.
Einweisung des Bedienpersonals vornehmen incl. Protokollerstellung der Einweisung mit Unterschrift des
Bedienpersonals
pauschal für die komplette Anlage
Menge: 1,000 psch

**01.01.01.12 Kontrollbuch nach dem Mustervordruck des VdS Form T 49**
Kontrollbuch nach dem Mustervordruck des VdS Form T 49
für die Eintragung der regelmäßigen Überprüfung der
Anlage, der Wartungsarbeiten, aller Änderungen,
Erweiterungen und Reparaturen sowie der Störungs- und
Alarmmeldungen mit Angabe von Datum und Uhrzeit.
Menge: 1,000 St

#### Bereich 01.02 Meldertechnik BMA

##### Abschnitt 01.02.01 Meldertechnik BMA

**01.02.01.1 Meldersockel**
Standardmeldersockel für automatische Brandmelder. Bei Entnahme des Melders wird der Ringbus autom. geschlossen.
Im Sockel ist eine Melderentnahmesicherung enthalten, die bei Bedarf genutzt werden kann.

Technische Daten:
Anwendungstemperatur -20 °C bis 72 °C
Lagertemperatur -25 °C bis 75 °C
Anschlussklemmen Ø 0,6 mm bis 2 mm²
Material ABS
Rel. Luftfeuchte max 95 % (ohne Betauung)
Farbe weiß, ähnlich RAL 9010
Gewicht ca. 60 g
Abmessungen Ø: 117 mm H: 24 mm (inkl. Melder 62 mm)
Fabrikat: Novar by honeywell oder gleichwertig
Typ: 805590
angebotenes Fabrikat und Typ:
'....................................................'
liefern und betriebsbereit montieren
incl. Befestigungsmaterial
Menge: 58,000 St

**01.02.01.2 O2T Multisensormelder IQ8Quad**
Multisensormelder mit zwei integrierten optischen Rauchsensoren mit unterschiedlichen Streulichtwinkeln sowie
zuzsätzlicher Thermosensor-Auswertung zur Erkennung von Schwelbränden bis hin zu offenen Bränden mit gleichmäßigem Ansprechverhalten.

Vergleich der Rauchsensorsignale zur Rauchklassifizierung und Reduzierung von Täuschungsalarmen, wie z.B.
durch Wasserdampf oder Staub.
Durch die hervorragenden Detektionseigenschaften ist der Melder außerdem in der Lage, die in der Norm beschriebenen
Testfeuer TF1 und TF6 zu erkennen.
Der Melder ist auch für höhere Anwendungstemperatur bis +65 °C geeignet.
Der Melder verfügt über eine automatische Verschmutzungserkennung. Der Status der Verschmutzung kann über die Programmier- und Service Software ausgelesen und angezeigt werden.

Zum Betrieb mit Einzeladressierung in Ringbussystemen.
Der Leitungstrenner ist im Melder integriert.

Leistungsmerkmale
-Flache Bauweise
-Mikroprozessorgesteuerte
Signalverarbeitung
-Vollständige Selbstüberwachung
-Verschmutzungserkennung und Ruhewertnachführung gemäß geltender Normen und Richtlinien
-Falschalarmunterdrückung bei Betauung durch spezielle Oberfläche
-Trenner integriert im Melder, nach pr EN 54-17
-Zentrierte 360° Alarmanzeige
-Separate Betriebsanzeige
-Detektion nach dem Vorwärts- und Rückwärtsstreuprinzip
-360° thermische Überwachung mit einem Sensor
-Alarm- und Betriebsdatenspeicherung, integrierter Betriebsstundenzähler
-Möglichkeit der zeit- und ereignisgesteuerten Sensorabschaltung
-Zugelassen nach DIN EN 54-7/-5 B /-17, CEA 4021
-Powered Loop Fähig
-Kurzschluss-/unterbrechungstolerant

Technische Daten:
Betriebsspannung 8 bis 42 V DC
Ruhestrom @ 19 V DC ca. 60 µA
Alarmstrom ohne Kommunikation ca. 18 mA
Überwachungsfläche max. 110 m²
Überwachungshöhe max. 12 m
Luftgeschwindigkeit 0 bis 25.4 m/s
Anwendungstemperatur -20 °C bis. 65 °C
Lagertemperatur -25 °C bis 75 °C
Schutzart IP 43 (mit Sockel + Option)
Material ABS
Rel. Luftfeuchte max. 95 % (nicht kondensierend)
Farbe weiß, ähnlich RAL 9010
Gewicht ca. 110 g
Melderspezifikatio EN 54-7/-5 B /-17, CEA 4021
Abmessungen Ø: 117 mm H: 49 mm
(62 mm inkl. Sockel)

Fabrikat: ESSER by honeywell oder gleichwertig
Typ: O2T Multisensor Melder IQ8quad
Artikel : 802374
VDS-Nr. : G 204061
angebotenes Fabrikat und Typ:
'....................................................'
liefern und betriebsbereit montieren
incl. Befestigungsmaterial
Menge: 28,000 St

**01.02.01.3 O²T Multisensormelder IQ8Quad Selbsttest**
Multisensormelder mit zwei integrierten optischen Rauchsensoren mit unterschiedlichen Streulichtwinkeln sowie
zuzsätzlicher Thermosensor-Auswertung zur Erkennung von Schwelbränden bis hin zu offenen Bränden mit gleichmäßigem Ansprechverhalten und optionaler Selbst-Test Funktionalität.
Vergleich der Rauchsensorsignale zur Rauchklassifizierung und Reduzierung von Täuschungsalarmen, wie z.B. durch Wasserdampf oder Staub.
Durch die hervorragenden Detektionseigenschaften ist der Melder außerdem in der Lage, die in der Norm beschriebenen
Testfeuer TF1 und TF6 zu erkennen.
Der Melder ist auch für höhere Anwendungstemperatur bis +65 °C geeignet.
Der Melder verfügt über eine automatische Verschmutzungserkennung. Der Status der Verschmutzung kann über die Programmier- und Service Software
ausgelesen und angezeigt werden.
Zum Betrieb mit Einzeladressierung in Ringbussystemen.
Der Leitungstrenner ist im Melder integriert.
Die Überprüfung erfolgt durch einen automatischen
Selbsttest (ohne manuelles Eingreifen). Die Melder sind in der Lage, Folgende Prüfungen auszuführen:
- Funktionelle Rauchprüfung
- Überprüfung des optischen Signalpfades
- Funktionaler Wärmetest
- Umgebungsüberwachung durch Raucheintrittstest
- Erkennt nicht entfernte Staubschutzhaube
- Prüfung des Übertragungsweges
- Automatische Säuberung der optischen Kammer nach Test
Leistungsmerkmale
-Flache Bauweise
-Mikroprozessorgesteuerte
Signalverarbeitung
-Vollständige Selbstüberwachung
-Verschmutzungserkennung und
Ruhewertnachführung gemäß geltender Normen und Richtlinien
-Falschalarmunterdrückung bei Betauung durch spezielle Oberfläche
-Trenner integriert im Melder, nach pr EN 54-17
-Zentrierte 360° Alarmanzeige
-Separate Betriebsanzeige
-Detektion nach dem Vorwärts- und Rückwärtsstreuprinzip
-360° thermische Überwachung mit einem Sensor
-Alarm- und Betriebsdatenspeicherung, integrierter Betriebsstundenzähler
-Möglichkeit der zeit- und ereignisgesteuerten Sensorabschaltung

-Powered Loop Fähig
-Kurzschluss-/unterbrechungstolerant
Technische Daten:
Betriebsspannung : 9,2 V DC bis 42,4 V DC
Betriebsspannung (EN54-17) : 14 V DC bis 42,4 V DC
Betriebsspannung Selbsttest : 34 V DC bis 42,4 V DC
Überwachungsfläche: max. 110 m²
Überwachungshöhe: max. 12 m
Luftgeschwindigkeit Normalbetrieb: 0 bis 25,4 m/s
Luftgeschwindigkeit Selbsttest aktiv: 0 bis 1,5 m/s
Alarmanzeige: rote LED, blinkend
Lautstärke des Ventilators: 55 dB (A) @ 1 m
Anwendungstemperatur Selbsttest : 0 °C bis +40 °C
Lagertemperatur : -25 °C bis +65 °C
Luftfeuchte : < 95 % rel. Feuchte (ohne Betauung)
Schutzart : IP 21 mit Sockel
IP 42 mit Sockel + Option 805570
IP 43 mit Sockel + Option 805572.50/805573
Material : ABS
Farbe : weiß (ähnlich RAL 9010)
Maße (mit Sockel) : Ø 117 mm, H = 70 mm
Ruhestrom @ 19 V DC : 80 µA
Ruhestrom @ BMZAkku : 0,23 mA @ 27,5 V / 0,33 mA @ 42 V
Anwendungstemperatur : -20 °C bis +65 °C
Gewicht : ca. 122 g
Spezifikation : EN 54-7 / EN 54-5 B / EN 54-17 /
EN 54-29
VdS-Anerkennung : G225006
Leistungserklärung : DoP-ST050241115

Fabrikat: Esser bei Honeywell oder gleichwertig
Typ: 802374-ST
angebotenes Fabrikat und Typ
'....................................................'
liefern und montieren
Menge: 30,000 St

**01.02.01.4 O²T/FSp Multisensormelder IQ8Quad mit integrierter**
Multisensormelder mit zwei integrierten optischen Rauchsensoren mit unterschiedlichen Streulichtwinkeln sowiezusätzlicher Thermomeldersensorauswertung zur Erkennung von Schwelbränden bis hin zu offenen Bränden mit
gleichmäßigem Ansprechverhalten.Der Leitungstrenner ist im Melder integriert. Vergleich der Rauchsensorsignale zur Rauchklassifizierung und Reduzierung von Täuschungsalarmen, wie z.B. durch Wasserdampf oder Stäube.
Integrierter optischer und akustischer Alarmgeber im Multisensormelder. Bis zu 19 anwählbare unterschiedliche Tonmustersowie zusätzlich bis zu fünf Durchsagetexte in jeweils fünf Landessprachen im Melder verfügbar.

Einstellbare Lautstärkenregelungin 8 Stufen möglich.
Leistungsmerkmale
-Flache Bauweise
-Zentrierte 360° Alarmanzeige
-Separate Betriebsanzeige
-Detektion nach dem Vorwärts- und Rückwärtsstreuprinzip
-360° thermische Überwachung mit einem Sensor
-Alarm- und Betriebsdatenspeicherung, integrierter Betriebsstundenzähler
-Möglichkeit der zeit- und ereignisgesteuerten Sensorabschaltung
-Melderspezifikation nach DIN EN 54-7/5 B, CEA 4021
-Busversorgter optischer und akustischer Alarmgeber im Melder
-Multilinguale Durchsagetexte im Melder
-Frei anwählbare unterschiedliche Tonmuster
Betriebsspannung: 8V bis 42V DC
Ruhestrom @ 19 V DC ca. 90 µA
Überwachungsfläche max. 110 m2
Überwachungshöhe ^ max. 12 m
Anwendungstemp. -20 bis +65 °C
Schallpegel 92 dB(A) +/- 2 dB (A) bei 1 m, DIN Ton, 90°
Blitzleuchte rot
Blitzenergie ca. 3 J
Gehäuse ABS, weiß ähnlich RAL 9010
Gewicht ca. 145 g
Warntongeberspezifikation nach EN 54-3
Maße inkl. Sockel d = 117 mm, H = 65 mm

Fabrikat: ESSER by honeywell oder gleichwertig
Typ: O2T/So Multisensor Melder IQ8quad Blitzleuchte, Warntongeber und Sprachalarmgeber
Artikel : 802385.SV98BR
VDS-Nr. : G 205111
angebotenes Fabrikat und Typ:
'....................................................'
liefern und betriebsbereit montieren
incl. Befestigungsmaterial
Menge: 1,000 St

**01.02.01.5 O²T/So Multisensormelder IQ8Quad mit integriertem**
Multisensormelder mit integriertem, busversorgetem Warntongeber.
Der Melder verfügt über zwei integrierte optische Rauchsensoren mit unterschiedlichen Streulichtwinkeln sowie
zusätzlicher Thermosensor-Auswertung zur Erkennung von Schwelbränden bis hin zu offenen Bränden mit gleichmäßigem Ansprechverhalten.

Vergleich der Rauchsensorsignale zur Rauchklassifizierung und Reduzierung von Täuschungsalarmen, wie z.B. durch Wasserdampf oder Staub.

Durch die hervorragenden Detektionseigenschaften ist der Melder außerdem in der Lage, die in der Norm beschriebenen Testfeuer TF1 und TF6 zu erkennen.
Der Melder ist auch für höhere Anwendungstemperatur bis +65 °C geeignet.
Der Melder verfügt über eine automatische Verschmutzungserkennung. Der Status der Verschmutzung kann über die Programmier- und Service Software ausgelesen und angezeigt werden.
Bis zu 20 anwählbare unterschiedliche Tonmuster, inkl. DIN-Ton.
Einstellbare Lautstärkenregelung in 8 Stufen möglich.
Zum Betrieb mit Einzeladressierung in Ringbussystemen.
Der Leitungstrenner ist im Melder integriert.

Leistungsmerkmale
-Flache Bauweise
-Mikroprozessorgesteuerte
 Signalverarbeitung
-Vollständige Selbstüberwachung
-Verschmutzungserkennung und  Ruhewertnachführung gemäß geltender  Normen und Richtlinien
-Falschalarmunterdrückung bei Betauung
 durch spezielle Oberfläche
-Trenner integriert im Melder, nach  pr EN 54-17
-Zentrierte 360° Alarmanzeige
-Separate Betriebsanzeige
-Detektion nach dem Vorwärts- und Rückwärtsstreuprinzip
-360° thermische Überwachung mit einem Sensor
-Busversorgter Warntongeber im Melder
-Frei anwählbare unterschiedliche
 Tonmuster inklusive DIN Ton gemäß
 DIN 33404 Teil 3
-Mehrere Teilsignale zu einem Signal verknüpfbar
-Wiederholungsraten von Signalen und
 Teilsignalen programmierbar
-Automatische Synchronisation
 von mehreren Warntongebern
-Alarm- und Betriebsdatenspeicherung,  integrierter Betriebsstundenzähler
-Möglichkeit der zeit- und ereignisgesteuerten Sensorabschaltung
-Zugelassen nach DIN EN 54-7/-5 B /-17,  CEA 4021
-Zugelassen nach DIN EN 54-3
-Powered Loop Fähig
-Kurzschluss-/unterbrechungstolerant

Technische Daten:
Betriebsspannung 8 bis 42 V DC
Ruhestrom @ 19 V DC bis ca. 80 µA
Ruhestrom @ BMZAkku ca. 450 µA @ 42 V
Schallpegel  max. 92 dB (A) +/- 2 dB (A) bei 1 m DIN-Ton
Überwachungsfläche max. 110 m²
Überwachungshöhe max. 12 m
Luftgeschwindigkeit 0 bis 25.4 m/s
Anwendungstemperatur -20 °C bis 65 °C
Lagertemperatur -25 °C bis 75 °C
Schutzart IP43 (mit Sockel + Option)
Material ABS
Rel. Luftfeuchte max. 95 % (nicht kondensierend)
Farbe weiß, ähnlich RAL 9010
Gewicht ca. 145 g
Melderspezifikation EN 54-7/-5 B/-17, CEA 4021
Spezifikation EN 54-3
akustischer Signalgeber
Abmessungen Ø: 117 mm H: 59 mm Ø: 117 mm H: 67 mm (inkl. Sockel)
Fabrikat: ESSER by honeywell oder gleichwertig
Typ: O2T/So Multisensormelder IQ8Quad
mit integriertem Warnton
Artikel : 802384
VDS-Nr. : G 205111
angebotenes Fabrikat und Typ:
'....................................................'
liefern und betriebsbereit montieren
incl. Befestigungsmaterial
Menge: 1,000 St

**01.02.01.6 O2T/F Multisensormelder IQ8Quad**
O2T/F Multisensormelder IQ8Quad
Zusätzlich zur Rauchdetektion mit dem bewährten O²T-Multisensorprinzip ist im Melder eine Blitzleuchte integriert.

LeistungsmerkmaleTechnische DatenZubehörZusätzliche InformationenDownloads
Vollständig busversorgte Melder mit Alarmgeber
esserbus®-PLus Funktionalität
Bis zu 48 Melder mit Alarmgeber pro esserbus®-PLus
Leitungstrenner in jedem Melder integriert

Detektion:

Das bewährte O²T Multisensorprinzip für gleichmäßiges Ansprechverhalten bei höchster Täuschungsalarm-Sicherheit.

Blitzleuchte:
Keine externe Spannungsversorgung erforderlich
Keine zusätzliche Kurzadresse
Automatische Alarmgebersynchronisation von mehreren IQ8Quad Meldern
Hohe Blitzenergie

Betriebsspannung 8 bis 42 V DC
Ruhestrom @ 19 V DC 75 µA
Ruhestrom @ BMZAkku ca. 400 µA @ 42 V
Alarmstrom 10 mA bis 20 mA
Lastfaktor 2
Blitzenergie ca. 3 J
Lichtstärke max. 15,8 cd peak/2,63 cd effektiv
Blitzleuchte rot
Überwachungsfläche 110 m²
Überwachungshöhe 12 m
Luftgeschwindigkeit 0 m/s bis 25.4 m/s
Anwendungstemperatur  -20 °C bis 65 °C
Lagertemperatur -25 °C bis 75 °C
Rel. Luftfeuchte  < 95 %
Schutzart IP43 (mit Sockel + Option)
Material  ABS
Farbe weiß, ähnlich RAL 9010
Gewicht ca. 145 g
Melderspezifikation EN 54-7/-5 B/-17, CEA 4021
Abmessungen Ø: 117 mm H: 59 mm
  Ø: 117 mm H: 67 mm (inkl. Sockel)
Leistungserklärung DoP-20193130701

Fabrikat: Esser oder gleichwertig
Typ: 802383
VdS-Anerkennung: G 205111
angebotenes Fabrikat und Typ:
'....................................................'
liefern und montieren
Menge: 1,000 St

**01.02.01.7 Thermodifferentialmelder IQ8Quad**
Thermodifferentialmelder IQ8Quad
Automatischer Wärmemelder mit schnellem Halbleitersensor zur sicheren Erkennung von Bränden mit schnellem Temperaturanstieg und integrierter Maximalwertauslösung zur Erkennung von Bränden mit langsamen Temperaturanstiegen. Prozessanalogmelder mit dezentraler Intelligenz, Eigenfunktionskontrolle, Notredundanz, Alarm- und Betriebsdatenspeicherung, Alarmanzeige, Softadressierung und separater Betriebsanzeige. Der Leitungstrenner ist im Melder integriert. Eine Melderparallelanzeige ist zusätzlich anschließbar.

Fabrikat. Esser oder gleichwertig
Typ: 802271
VdS-Anerkennung: G 204059
angebotenes Fabrikat und Typ:
'....................................................'
liefern und montieren
Menge: 2,000 St

**01.02.01.8 Schlüsselschalter weiß für Probealarm**
Schlüsselschalter weiß für Probealarm
Auf Putz
Fabrikat: ESSER by honeywell oder gleichwertig
Typ: SS 90
angebotenes Fabrikat und Typ:
'....................................................'
liefern und montieren
incl. Befestigungsmaterial
Menge: 1,000 St

**01.02.01.9 Handmelder Gehäuse mit Glas, rot, ähnlich RAL 3020**
Handmelder Gehäuse mit Glas, rot, ähnlich RAL 3020

Gehäuse für Handmelder mit Piktogramm nach EN54
Teil 11.
Im Lieferumfang enthalten sind Glasscheibe und
Kunststoffschlüssel.
Fabrikat: ESSER by honeywell oder gleichwertig
Typ: Handmelder Gehäuse mit Glas, rot, ähnlich RAL 3020
Artikel : 704950
angebotenes Fabrikat und Typ:
'....................................................'
liefern und betriebsbereit montieren
incl. Befestigungsmaterial
Menge: 6,000 St

**01.02.01.10 IQ8 Handmelder Elektronikmodul**
IQ8 Handmelder Elektronikmodul
Elektronikmodul zur manuellen Auslösung eines
Brandalarmes bzw. einer Gefahrenmeldung zur Anwendung
in trockenen Räumen mit integriertem Leitungstrenner.
Die Elektronikmodule werden als Teilnehmer auf dem
Ringbus eingesetzt. Ausgestattet mit einem Mi-
kroprozessor verfügen sie bereits in der
Grundausführung über eine Alarmspeicherung,
Alarmanzeige, und eine Softadresscodierung. Darüber
hinaus können an jedem Prozessanalogmodul
weitere externe Standard Elektronikmodule sowie weitere
externe automatische Standardmelder angeschlossen werden.

Leistungsmerkmale
- Flache Bauform
- Zulassung nach EN54 Teil 11 als Handfeuermelder
- Steckbare Anschlussklemmen
- 2 Kabeleinführungen jeweils oben, unten und
rückseitig
- Testfunktion durch Handmelderschlüssel

Technische Daten
Betriebsspannung  8 bis 42 V DC
Alarmstrom  typ. 9 mA
Alarmanzeige  LED, rot
Melderzahl/Gruppe  max. 10 Stück  (gem. VDS)
Anschlußklemmen  max. 2,5 mm
Umgebungstemp.  -20 °C bis +70 °C
Gewicht  ca. 236 g
Schutzart  IP 44 (im Gehäuse)
Abmessungen  133x133x36 mm
Melderspezifikation  EN 54-11, Typ B

VdS Zulassung

Fabrikat: ESSER by honeywell oder gleichwertig
Typ: IQ8 Handmelder Elektronikmodul
Artikel : 804955
VDS-Nr. : G 205132
liefern und betriebsbereit montieren
incl. Befestigungsmaterial
Menge: 12,000 St

**01.02.01.11 Gehäuse mit Glas, perlweiß, ähnlich RAL 1013**
Gehäuse mit Glas, perlweiß, ähnlich RAL 1013

Handmeldergehäuse für Notfall- und Gefahrenmelder (NGRS-Melder) gemäß DIN DE V 0827-1.

Mit dem Handmeldergehäuse 704909 und dem dazugehörigen Elektronikmodul (vorzugsweise 804901) kann der NGRS-Melder an ein entsprechendes System angeschaltet werden, über das eine Notfall- bzw. Gefahrensituation gemeldet werden soll, wie z.B. eine Sprachalarmanlage VARIODYN D1. Da beim NGRS Melder ein roter Auslöseknopf vorgegeben ist, muss beim Elektronikmodul die Kunststoffplatte mit dem schwarzen Auslöseknopf, gemäß der beiliegenden Beschreibung, gegen die beiliegende Kunststoffplatte mit dem roten Auslöseknopf getauscht werden.

NGRS = Notfall- und Gefahren- Reaktions- System.

Kunststoffplatte mit roten Auslöseknopf, Einlegeschilder "Amok-Alarm", "Notfall" und "Polizei-Notruf"

Fabrikat: Esser by Honeywell oder gleichwertig
Typ: 704909
angebotenes Fabrikat und Typ
'....................................................'
liefern und montieren
Menge: 6,000 St

**01.02.01.12 Abdeckkappe Melder IQ8Quad**
Abdeckkappe Melder IQ8Quad
Fabrikat: Esser by honeywell oder gleichwertig
liefern und betriebsbereit montieren
Menge: 50,000 St

**01.02.01.13 Technischer Alarmbaustein IQ8TAL**
Technischer Alarmbaustein IQ8TAL

Der technische Alarmbaustein IQ8TAL ist ein vollwertiger Busteilnehmer zur Anschaltung an die BMZ IQ8Control und FlexES Control und ermöglicht die Erfassung und Weiterleitung von technischen Alarmen.Der IQ8TAL verfügt über einen integrierten Leitungstrenner, einen Kontakteingang und einen Relaisausgang. Das Relais kann wahlweise als Öffner oder als Schließer konfiguriert werden. Der IQ8TAL benötigt keine separate Spannungsversorgung.Zur Erhöhung der IP-Schutzart kann das optionale IP-Schutz Kit (Art.-Nr. 704965) verwendet werden.Mit dem beiliegenden Schlüssel kann die Funktionalität des technischen Alarmbausteins getestet werden und der Alarmzustand direkt am IQ8TAL wieder zurückgestellt werden.

Fabrikat: Esser by honeywell oder gleichwertig
Typ.: 804868
VdS-Anerkennung: G 209138
angebotenes Fabrikat und Typ:
'....................................................'
liefern und montieren

zur Abschaltung von:
-Lüftungsanlage in der Halle
- Lüftungsanlage in den Umkleideräumen
- Beschallungsanlage bei Veranstaltungen (Netzspannung wegschalten wird vom Gewerk Elektro bearbeitet)
Ansteuerung RWA Anlagen
Menge: 6,000 St

**01.02.01.14 Beschriftungsfeld für Meldersockel**
Beschriftungsfeld für Meldersockel
Das Beschriftungsfeld kann vor oder nach der
Installation der Melder in der seitlichen Öffnung des
Meldersockels IQ8Quad befestigt werden.
Zur Kennzeichnung der Melderadresse und Meldergruppe
des Brandmelders im Objekt bei einer Deckenhöhe bis zu
3 Meter.
Fabrikat: Esser by honeywell oder gleichwertig
Typ: Beschriftungsfeld für Meldersockel
Artikel : 805576
angebotenes Fabrikat und Typ:
'....................................................'
liefern und betriebsbereit montieren
incl. Befestigungsmaterial
Menge: 20,000 St

**01.02.01.15 Beschriftungsfeld für Meldersockel**
Beschriftungsfeld für Meldersockel
Das Beschriftungsfeld kann vor oder nach der
Installation der Melder in der seitlichen Öffnung des
Meldersockels IQ8Quad befestigt werden.
Zur Kennzeichnung der Melderadresse und Meldergruppe
des Brandmelders im Objekt bei einer Deckenhöhe bis zu
7 Meter.
Fabrikat: Esser by honeywell oder gleichwertig
Typ: Beschriftungsfeld für Meldersockel
Artikel : 805576
angebotenes Fabrikat und Typ:
'....................................................'
liefern und betriebsbereit montieren
incl. Befestigungsmaterial
Menge: 25,000 St

**01.02.01.16 Beschriftungsfeld für Handmelder**
Beschriftungsfeld für Handmelder
Fabrikat: Esser by honeywell oder gleichwertig
Typ: Beschriftungsfeld für Handmeldersockel
angebotenes Fabrikat und Typ:
'....................................................'
liefern und betriebsbereit montieren
incl. Befestigungsmaterial
Menge: 6,000 St

**01.02.01.17 esser Alarmierungskoppler zur Aufschaltung der SAA**
esserbus®-Alarmierungskoppler

Der esserbus®-Koppler arbeitet als Busteilnehmer auf der multifunktionalen Primärleitung der BMZ IQ8Control/FlexES Control / Compact. Es besteht die Möglichkeit, automatische Standardmelder oder Handmelder ohne Adressierung anzuschließen. Zusätzlich stehen zwei programmierbare Relaisausgänge zur Verfügung.Zum Anschluss von Brandmeldern und zur Ansteuerung von Alarmgebern und Brandfallsteuerungen ist die Überwachung über die EOL-Abschlusselemente (Art.-Nr. 808624/808626) erforderlich. Zur Anschaltung von potenzialfreien Kontakten können die beiliegenden Widerstände benutzt werden.

Die Projektierung der anschaltbaren Alarmgeber erfolgt über ein Berechnungstool, das Bestandteil der Programmiersoftware tools 8000 (ab Version V 1.15) ist. Der esserbus®-Alarmierungskoppler benötigt grundsätzlich eine externe Spannungsversorgung. Für den Betrieb an 12 V DC ist zusätzlich der optionale Spannungskonverter (Art.-Nr. 781336) erforderlich. Die externe Spannungsversorgung des esserbus®-Alarmierungskopplers kann in der Betriebsart überwacht programmiert werden.Zur normenkonformen Überwachung der Meldergruppeneingänge ist das Abschlusselement EOL-I (Art.-Nr. 808626) zu verwenden, von angebundenen Alarmgebern das EOL-O (Art.-Nr. 808624).

Bitte beachten Sie: An einem Alarmierungskoppler dürfen gem. VDE0833-2 Brandmelder von maximal einem Meldebereich und Alarm- bzw. Signalgeber eines Alarmierungsbereiches angeschlossen werden.

VdS-Anerkennung: G 210020

Fabrikat: Esser by Honeywell oder gleichwertig
Typ 808623
angebotenes Fabrikat und Typ
'....................................................'
liefern und montieren
Menge: 2,000 St

**01.02.01.18 Melderschutzkorb in der Sporthalle**
Ballwurfsicherer Schutzkorb

Stahlkorb zum Schutz vor Beschädigung und gegen unbefugtes Entfernen des Gerätes. Auf Ballwurfsicherheit geprüft nach DIN 18032-3:2023-12.

Fabrikat: Esser by honeywell oder gleichwertig
Typ 781551
angebotenes Fabrkat und Typ
'....................................................'
liefern und montieren
Menge: 30,000 St

**01.02.01.19 Schutzkorb für Handfeuermelder**
Schutzkorb für Handfeuermelder

Fabrikat: NSC Sicherheitstechnik oder gleichwertig
Typ: B04220-00
Schutzkorb für Handfeuermelder
Metallausführung, weiß RAL 9010
angebotenes Fabrikat und Typ:
'....................................................'
liefern und montieren
Menge: 6,000 St

**01.02.01.20 Montageadapter für Melder an "OWA-Decken"**
Montageadapter für Melder an "OWA-Decken"
Fabrikat: re graph oder gleichwertig
Typ: MON-AD-ZWD VPE50
angebotenes Fabrikat und Typ
'....................................................'
liefern und montieren
Menge: 25,000 St

**01.02.01.21 Melderwinkelkonsole**
Melderwinkelkonsole

aus Stahlblech, pulverbeschichtet in reinweiß (RAL 9010). Für Deckenmontage, zur Ausrichtung von Meldern bei schrägen Decken. Der Winkel kann durch die Sollbiegestelle angepasst werden. Spezialversion mit 11 Gewindedurchzügen M4 zur Aufnahme größerer Melder, Sockel oder Sirenen. Lieferung inkl. Montagematerial für Meldersockel.

Fabrikat: regraph oder gleichwertig
Typ: MWK-120-FR
angebotenes Fabrikat und Typ
'....................................................'
liefern und montieren
Menge: 6,000 St

#### Bereich 01.03 Anlagentechnik SAA

##### Abschnitt 01.03.01 Anlagentechnik SAA

**01.03.01.1 Produktpaket Comprio 4-24 und Verstärker 4XD250B**
Produktpaket Comprio 4-24 und Verstärker 4XD250B

Zentrale Steuereinheit für Sprachalarmsystem VARIODYN D1, 24 Lautsprecherkreise gemäß EN54-16
und Verstärker 4XD125B.
Zentrale Steuereinheit eines Sprachalarmsystems für kleine und mittlere Objekte. Die zentrale Steuereinheit bildet zusammen mit dem in dieser Position enthaltenen

Vierkanalverstärker 4XD125B (mit integrierter Akkuladeeinrichtung)

Für Sprachalarmsysteme gemäß DIN VDE 0833-4 und Elektroakustische Notfallwarnsysteme gemäß EN 60849.

Alle Leistungsverstärker werden permanent überwacht. Im Falle eines fehlerhaften Leistungsverstärkers kann
ein Havarieverstärker diesen dynamisch ersetzten. Die Umschaltung erfolgt automatisch über die zentrale

Steuereinheit.
Die Lautsprecherleitungen werden permanent auf Kurzschluss, Unterbrechung sowie Impedanzabweichung überwacht.
Fehlerhafte Lautsprecherzonen werden rückwirkungsfrei getrennt.
Die zentrale Steuereinheit  enthält eine Stunde Speicherkapazität für vorgespeicherte Nachrichten, die für Alarmierungstexte und -signale, Fluchtalarm, Entwarnsignal und Aufmerksamkeitssignale genutzt
werden können. Die Lautstärke jeder Quelle und jedes Verstärkerkanals kann geregelt werden. Weitere Filter, wie z.B. parametrischer Equalizer, Hoch- und Tiefpass sowie Delays, sind ebenfalls verfügbar. Alle Störungen
werden innerhalb von wenigen Sekunden normenkonform erkannt, angezeigt und protokolliert. Für Spezialanwendungen wie z.B. Tunnel können Delays bis zu 9,9 Sek. programmiert werden.
Die zentrale Steuereinheit  ist mit 4 unabhängigen Verstärkerkanälen ausgestattet, um insgesamt
24 Lautsprecherzonen zu betreiben.
Leistungsmerkmale
- Zulassung nach EN 54-16
- Konform zu DIN VDE 0833-4
- Konform zu IEC 60849
- Stand alone Variante
- 24 Lautsprecherzonen
- Alle Funktionen einer Alarmierungs- und Evakuierungsanlage in einem 19"-Modul
- Permanente Überwachung aller funktionsrelevanten Systemteile
- Automatische und dynamische Umschaltung auf redundante Havarieverstärker
- Automatische Lautstärkeregelung(ALR) auch während Durchsagen
- 24 V DC Notstromversorgung
- 12 Kontakteingänge (8 davon überwacht programmierbar)
- 8 potentialfreie Relaisausgänge
- Bis zur 3 Audio Line Eingänge und / oder bis zu 3 Mikrophoneingänge
- 3 DAL Anschlüsse
- 1 TWI Anschluss
- 19" Ausführung mit 3HE
- Verstärker mit 4 x 125W
- 4 separate und unabhängige Verstärkerkanäle
- Die 4 Verstärkerkanäle sind strombegrenzt und rückwirkungsfrei
- Verstärkerüberwachung nach EN54-16
- Integrierte Aukkuladeeinrichtung für Akkukapazitäten bis 65 Ah

Fabrikat: Esser by Honeywell oder gleichwertig
Typ.: 583949
angebotenes Fabrikat und Typ:
'....................................................'
liefern und montieren
Menge: 1,000 St

**01.03.01.2 19 Zoll-Gehäuse für VARIODYN® D1 Comprio (inkl. Montage)**
19 Zoll-Gehäuse für VARIODYN® D1 Comprio (inkl. Montage)

Wie Art.-Nr. 584913, jedoch inklusive Montage der Sprachalarmkomponenten und Kleinmaterial.

Fabrikat: Esser by honeywell oder gleichwertig
Typ: 584913.R
angebotenes Fabrikat und Typ:
'....................................................'
liefern und montieren
Menge: 1,000 St

**01.03.01.3 Akku für Notstromversorgung 12 V / 65 Ah**
Akku für Notstromversorgung 12 V / 65 Ah

Notstrombatterie in Blei-Vlies-Technologie zum Einsatz in Notstromversorgungen von ENS-/SAA-/VA-Applikationen. Erforderlich sind je 2 Stück.

Fabrikat: Esser by honeywell oder gleichwertig
Typ: 581732
angebotenes Fabrikat und Typ:
'....................................................'
liefern und montieren
Menge: 1,000 St

**01.03.01.4 Kabelsatz für alle Verbindungen zwischen den Komponeten der**
Kabelsatz für alle Verbindungen zwischen den Komponeten der SAA und zwischen den Akkus und den Verstärkern dder SAA
Fabrikat: Esser by honeywell oder gleichwertig
Typ: Kabelsatz
angebotenes Fabrikat und Typ:
'....................................................'

pauschal
Menge: 1,000 St

**01.03.01.5 Sprachalarmierungsanlage aufbauen, verdrahten und**
Sprachalarmierungsanlage aufbauen, verdrahten und betriebsfertig anschliessen.
Probelauf durchführen und Protokolle anfertigen.
Revisionhandbuch anlegen und Erstinbetriebnahme eintragen.
Pläne revidieren bzw. Planunterlagen der Anlage in
Ordner zusammenstellen bzw. anfertigen.
Einweisung des Bedienpersonals vornehmen incl. Protokollerstellung der Einweisung mit Unterschrift des
Bedienpersonals
pauschal für die komplette Anlage
Menge: 1,000 psch

**01.03.01.6 Kontrollbuch nach dem Mustervordruck des VdS Form T 49**
Kontrollbuch nach dem Mustervordruck des VdS Form T 49
für die Eintragung der regelmäßigen Überprüfung der
Anlage, der Wartungsarbeiten, aller Änderungen,
Erweiterungen und Reparaturen sowie der Störungs- und
Alarmmeldungen mit Angabe von Datum und Uhrzeit.
Menge: 1,000 St

**01.03.01.7 Nivilierfüße für Standschrank Set für SAA Schrank**
Nivilierfüße für Standschrank Set für SAA Schrank
= 4 Stück
Menge: 1,000 St

**01.03.01.8 Lüftungsfeld 1 HE in SAA**
Lüftungsfeld 1 HE

Lüftungsfeld im VARIODYN® D1 Design mit einer Höheneinheit zum Abdecken von freiem Einbauplatz im Standschrank.

Fabrikat: Esser by Honeywell oder gleichwertig
Typ 583708
angebotenes Fabrikat und Typ
'....................................................'
liefern und montieren
Menge: 2,000 St

**01.03.01.9 Blindplatte 4HE**
Blindplatte 4 HE

Blindplatte im VARIODYN® D1 Design mit vier Höheneinheiten zum Abdecken von freiem Einbauplatz im Standschrank.

Fabrikat: Esser by Honeywell oder gleichwertig
Typ 583707
angebotenes Fabrikat und Typ
'....................................................'
liefern und montieren
Menge: 1,000 St

**01.03.01.10 End of line Modul**
End of line Modul

End-of-line-Modul zum Abschluss der Lautsprecherlinien der Sprachalarmierungssysteme VARIODYN® D1 und INTEVIO, um diese normgerecht zu überwachen. Wenn beim VARIODYN® D1 mehr als 20 Lautsprecher pro Linie angeschlossen werden, muss ein EOL-Modul verwendet werden . Das Modul wird am Linienende am letzten Lautsprecher angeschlossen.

Unabhängig von der Leistung der angeschlossenen Lautsprecher.

Fabrikat: Esser by Honeymell oder gleichwertig
Typ Abschlußwiderstand 583496
angebotenes Fabrikat und Typ
'....................................................'
liefern und montieren
Menge: 4,000 St

**01.03.01.11 Beschriftung Lautsprecher 7 m**
Beschriftung Lautsprecher bis zu einer Einbauhöhe von 7 m

pauschal
Menge: 36,000 St

**01.03.01.12 Beschriftung Lautsprecher 3 m**
Beschriftung Lautsprecher bis zu einer Einbauhöhe von 3 m

pauschal
Menge: 24,000 St

**01.03.01.13 Messung der Sprachverständlichkeit incl. Nachweis**
Messung der Sprachverständlichkeit incl. Nachweis nach der Inbetriebnahme zur Vorlage bei der Sachverständigenabnahme

incl. Erstellen der notwendigen Dokumentation

pauschal
Menge: 1,000 St

**01.03.01.14 Hinweisschild "Sprachalarmierungszentrale"**
Hinweisschild "Sprachalarmierungszentrale"
pauschal
Menge: 1,000 St

#### Bereich 01.04 Lautsprecher und Anbindungen SAA

##### Abschnitt 01.04.01 Lautsprecher und SAA Anbindung

**01.04.01.1 2 x 6 W, 2 x 4" AB-Wandaufbaulautsprecher EN 54, MDF**
2 x 6 W, 2 x 4" AB-Wandaufbaulautsprecher EN 54, MDF

Der A/B-Linien-Wandaufbaulautsprecher für Sprachalarmierung ist zertifiziert gemäß EN 54-24 und bietet maximale Sicherheit für Sprachalarmierungsprojekte.

Der WA-AB 06-100/T-EN 54 V ist mit zwei voneinander unabhängigen Chassis und zwei 100 V Ausgangsübertragern ausgestattet. Er ermöglicht die kostengünstige Versorgung über zwei getrennte (A/B-) Leitungen. Bei Ausfall einer Leitung wird durch die Lautsprecher-Redundanz der Bereich weiterhin dauerhaft beschallt. Bei jeder Installations-Position ist sowohl die A- als auch die B-Linie vorhanden und bietet dadurch eine Redundanz. Das hochverdichtete MDF-Holzgehäuse (in weiß) sorgt für einen resonanzarmen Klang. Diese Version ist ballwurfsicher und für Wand- bzw. Deckenmontage geeignet. Die Produktnorm IP 54 gewährleistet die Betriebssicherheit auch unter schwierigen Umweltbedingungen. Beide A/B Linien-Lautsprecher sind jeweils mit 2 integrierten Keramikklemmen und 2 Thermosicherungen ausgestattet. Die Chassis sind durch eine Imprägnierung gegen Feuchtigkeit nachhaltig geschützt.

Technische DatenDownloads

Nennbelastbarkeit  2 W
Transformatoranzapfung  2 x 6 / 3 / 1,5 W
Kennschalldruck EN 54-24, 1 W / 1 m  89,5 dB
Kennschalldruck EN 54 (double) 92,6 dB
Kennschalldruck EN 54-24 max (double) 100,1 dB
Kennschalldruck EN 54-24, max 1 m 97 dB
Übertragungsbereich 227 Hz bis 14600 Hz (-10 dB)
Öffnungswinkel 80° (H), 77° (V) @ 1 kHz
Umgebungstemperatur -20 °C bis 80 °C
Schutzart IP 54 (zertifiziert)
Farbe weiß, ähnlich RAL 9010
Gewicht ca. 2,3 kg
Abmessungen B: 252 mm H: 192 mm T: 82 mm

Fabrikat: Essser by Honeywell oder gleichwertig
Typ: 582422
angebotenes Fabrikat und Typ
'....................................................'
liefern und montieren
Menge: 10,000 St

**01.04.01.2 DL-AB 06-200/T-EN54 Metall-Deckeneinbau-Lautsprecher für**
DL-AB 06-200/T-EN54
Metall-Deckeneinbau-Lautsprecher für AB-Verkabelung, 2x6W, 100V, zertifiziert gemäß EN 54-24, BS 5839 konform
2x6W Alarmierungs- Lautsprecher- System, redundante Beschallung.
Hochwertiges, montagefreundliches kunststoffbeschichtetes Metallgehäuse mit weißem Metalleinbaurahmen, für mechanisch sicheren Halt in der Decke, 3 Federschnappverschlüsse für schnelle Montage und Anschluss, geeignet für Wiedergabe von Sprache und Musik, hochschalldurchlässige Frontabdeckung mit feiner Perforation, 2 Stück leistungsstarke und
feuchtigkeitsimprägnierte 6" Oval- Breitbandchassis mit Hochtonkegel eingebaut, 2 Stück hochwertige 100 V-Anpassungs-Übertrager mit je:1/1-1/2-1/4 Leistungsanpassung, sowie 2 integrierte Keramikklemmen und 2 Thermosicherungen.
Mit Feuertopf zur Erhöhung der passiven Sicherheit.
Metall- Gehäuse ist mit weißer Kunststoffbeschichtung versehen, sowie nachträglich in allen RAL- Farben lackierbar, geeignet für Wand- und Deckenmontage.
RoHS-Konform.
Technische Daten:
Nennbelastbarkeit (W): 2 x 6/3/1,5
Übertragungsbereich (Hz): Single 162 - 18.600 /
Double 159 - 16.000
Frequenzgang (Hz): Single 125 - 23.500
Double 120 - 23.500
Schalldruckpegel IEC268-5, 1W/1m (dB): Single 98,4 / Double 104,8
Schalldruckpegel IEC268-5, 1W/4m (dB): Single 86,4 / Double 92,8
Schalldruckpegel IEC268-5, Pmax./4m (dB): Single 94,1 / Double 100,5
Empfindlichkeit EN54-24, 1W/4m (dB): 77,0
Empfindlichkeit IEC 268-5, 1W/1m (dB): 89,0
Deckenausschnitt (mm): 243
Öffnungswinkel -6 dB, 500 Hz: Horizontal, Single/ Double: 180°
Vertikal, Single/ Double: 180°
Öffnungswinkel -6 dB, 1 kHz: Horizontal, Single/ Double: 160°
Vertikal, Single/ Double: 160°
Öffnungswinkel -6 dB, 2 kHz: Horizontal, Single/ Double: 120°/ 75°
Vertikal, Single/ Double: 160°/ 90°
Öffnungswinkel -6 dB, 4 kHz: Horizontal, Single/ Double: 65°/ 40°
Vertikal, Single/ Double: 120°/ 60°
Farbe Gehäuse/Lochblech: RAL 9010
Maße (mm): 267 x 138
Gewicht (kg): 2,16
Fabrikat: Ic-audio oder gleichwertig
Typ: DL-AB 06-200/T-EN54
angebotenes Fabrikat und Typ:
'....................................................'
liefern und montieren
incl. Herstellung der notwendigen Deckenöffnung
Menge: 50,000 St

**01.04.01.3 Loop Isolator Modul für den Aufbau einer kurzschluss- und drahtbruchtoleranten 100V Lautsprecher**
Loop Isolator Modul für den Aufbau einer
kurzschluss- und drahtbruchtoleranten
100V Lautsprecher
Ringleitung in loop technology.
Die Module überwachen den Strom auf dem Lautsprecherring und schalten bei Überstrom, z.B. im Kurzschlussfall den defekten Leitungsteil aus dem Lautsprecherring.
Die Leitungsstörungen werden am System angezeigt.
Die Anzeige des Betriebszustandes erfolgt zusätzlich auf dem Modul.
Leistungsmerkmale
-Gemäß EN 54-17
-Drei 2-polige Klemmen zum Anschluss  der Ringleitung/Lautsprecher
-Für Leitungen mit einem Querschnitt  von bis zu 2,5 qmm
-Stabiles Kompaktgehäuse mit viel Verdrahtungsraum
Fabrikat: Esser by honeywell oder gleichwertig
Typ: 583342
angebotenes Fabrikat und Typ:
'....................................................'
liefern und montieren
incl. Befestigungsmaterial
Menge: 3,000 St

**01.04.01.4 Überspannungsschutzmodul zum Schutz**
Überspannungsschutzmodul zum Schutz
des Netztanschlusses einer VARIODYN D1
Sprachalarmanlage.

Das Überspannungsschutzmodul ist für
230 V AC oder 380 V AC Netzanschlüsse
einsetzbar und kann mit seinem Gehäuse
zur Hutschienenmontage schnell und
komfortabel im Standschrank
untergebracht werden.
Umgebungstemperatur  -40 °C bis 80 °C
Schutzart  IP20
Abmessungen (BxHxT) 36 x 90 x 66 mm
Zulassungen KEMA, VDE, UL
Fabrikat: Esser by Honeywell oder gleichwertig
Typ: 584100
angebotenes Fabrikat und Typ:
'....................................................'
liefern und montieren
Menge: 1,000 St

**01.04.01.5 Überspannungsschutzmodul zum Schutz der 100V**
Überspannungsschutzmodul zum Schutz der 100V Lautsprecherleitungen einer VARIODYN D1 Sprachalarmanlage oder der Kontakt bzw. digitale Ein- und Ausgänge der Steuerkomponenten,  wie DOM, UIM,
CIM, Comprio. Das Überspannungsschutzmodul kann mit seinem Gehäuse zur Hutschienenmontage schnell
und komfortabel im Standschrank untergebracht werden.
Umgebungstemperatur -40 °C bis 80 °C
Schutzart IP20
Abmessungen (BxHxT)  18 x 90 x 66 mm
Zulassungen KEMA, VDE, UL, VdS, CSA
Fabrikat Esser by honeywell oder gleichwertig
Typ: 584101
angebotenes Fabriakt und Typ:
'....................................................'
liefern und montieren
Menge: 4,000 St

**01.04.01.6 Ballschutzkorb für Deckeneinbaulautsprecher**
Ballschutzkorb für Deckeneinbaulautsprecher

wie z.B.
Fabrikat: re graph
Typ SKOG-RM-W

oder gleichwertig

angebotenes Fabrikat und Typ
'....................................................'
Menge: 50,000 St

#### Bereich 01.05 Dokumentation

##### Abschnitt 01.05.01 Dokumentation

**01.05.01.1 Montageplanung**
Montageplanung
Anfertigen der notwendigen Montageplanung
Messung der Sprachverständlichkeit und Schallmessungen in den Räumen
incl. Absprache mit der ausführenden Firma Gewerk Elektrotechnik, welche die Leitungsverlegung durchführt.
Vorlage der Montageplanung bei der Bauleitung zur Genehmigung.

Pauschal
Menge: 1,000 psch

**01.05.01.2 Anlagendokumentation**
Anlagendokumentation
Die Dokumentation ist in Form einer Bedienungsanweisung
Zusammenzustellen (DIN A4) und beinhaltet:
- Revisionszeichnungen
- Aufstellungs- und Montagepläne
- alle Messprotokolle
- Prüf- und Abnahmeprotokolle
- Bauteilliste

pauschal
Menge: 1,000 psch

**01.05.01.3 Feuerwehrlaufkarten**
Feuerwehrlaufkarten

Feuerwehrlaufkarten in Absprache mit der zuständigen
Brandschutzbehörde bzw. Feuerwehr, inklusive
Kartenkasten.

Typ:  Feuerwehrlaufkarten
liefern und betriebsbereit installieren
incl. Befestigungsmaterial

in mindestens 3 fach Ausfertigung 2 -fach jeweils
laminiert, 1-fach als Papierausdruck
1-fach auf Datenträger
Menge: 30,000 St

**01.05.01.4 Abnahme der gesamten Anlage BMA und SAA durch einen ö.b.v. Sachverständigen incl. aller möglichen Nachterminen bei auftretenden Mängeln**
Abnahme der gesamten Anlage BMA und SAA durch einen ö.b.v. Sachverständigen incl. aller möglichen Nachterminen bei auftretenden Mängeln

Die Feuerwehr Speyer fordert in ihren Aufschaltbedingungen die Abnahme der BMA und SAA bei einer Aufschaftung auf die Leitstelle durch einen ö.b.v. Sachverständigen

Pauschal

incl. aller Dokumentationen
Das Annahmeprotokoll muss dem Bauherrn vor der Aufschaltung vorliegen.
Menge: 1,000 psch

#### Bereich 01.06 Feuerwehrinformationszentrum, Sprechstellen und Feuerwehreinsatzpläne

##### Abschnitt 01.06.01 Feuerwehrinformationszentrum und Sprechstellen

**01.06.01.1 Digitale Feuerwehrsprechstelle DCSF1 redundant**
Digitale Feuerwehrsprechstelle DCSF1 redundant

Wie Art.-Nr. 583503.RE, jedoch mit einer frei konfigurierbaren Taste, zwei LEDs und einem Handmikrofon mit eingebautem Lautsprecher.

Audioausgang:
Audioeingang:

Allgemeine technische Daten:
Umgebungstemperatur -5 °C bis 55 °C
Rel. Luftfeuchte  < 15 %
Farbe grau, ähnlich RAL 7037
Gewicht  ca. 1,6 kg
Abmessungen B: 134 mm H: 196 mm T: 40 mm

Fabrikat: Esser by honeywell oder gleichwertig
Typ: 583504.RE
angebotenes Fabrikat und Typ:.
'....................................................'
liefern und montieren
Menge: 2,000 St

**01.06.01.2 Gehäuse für eine Feuerwehrsprechstelle DCSF**
Gehäuse für eine Feuerwehrsprechstelle DCSF

Wandgehäuse aus Stahlblech zur Aufnahme einer Feuerwehrsprechstelle DCSF12 (Art.-Nr. 583503.RE) oder DCSF1 (Art.-Nr. 583504.RE) im Originalgehäuse.

Pulverbeschichtet in rot, ähnlich RAL 3000
Tür mit Sichtfenster 180 x 120 mm mit Acrylglasabdeckung
Vorbereitet zur Aufnahme der Feuerwehrschließung
Innenliegende Montageplatte zur Aufnahme der Sprechstelle
3 Kabeleinführungen an der Gehäuserückwand
2 Kabeleinführungen jeweils an der Gehäuseober- und -unterseite
Ein Befestigungswinkel für LWL Umsetzer Art.-Nr. 583317.21 im Gehäuse
Eine Kabeleinführung jeweils rechts und links am Gehäuse
Fabrikat: Esser by honeywell
Typ: 584961
angebotenes Fabrikat und Typ:
'....................................................'
liefern und montieren
Menge: 1,000 St

**01.06.01.3 FIBS-Einbausatz Sprechstelle DCSF1/12**
FIBS-Einbausatz Sprechstelle DCSF1/12

Zum Einbau der Sprechstellen DCSF1 und DCSF12 im Feuerwehr-, Info- und Bediensystem FIBS.

Farbe  schwarz
Abmessungen  B: 240 mm H: 170 mm T: 47 mm

Fabrikat: Esser by honywell oder gleichwertig
Typ: 584960
angebotenes Fabrikat und Typ:
'....................................................'
liefern und montieren
Menge: 1,000 St

**01.06.01.4 Feuerwehr-Einsatz-Center aus Edelstahl zur freistehenden**
Feuerwehr-Einsatz-Center aus Edelstahl zur freistehenden Außenmontage, bestehend aus Hohlsäule (VdS G102068) mit Schlüsseldepotaufnahme und Funktionseinheit mit FAT, FBF, 3 Einbau-Leerfelder, Depot für 300-600 Feuerwehr-Laufkarten und HM-Aufnahme

- Feuerwehr-Anzeigetableau nach DIN 14662 - VdS G204085 - universell anschaltbar mit automatischer Textübernahme, sowie vorbereitet für VdS 2105-Anzeigemodul und des SMARTRYX Systems
- Feuerwehr-Bedienfeld nach DIN 14661 mit VdS-Anerkennung und Universalanschaltung
- Einbauvorrichtung (140x140 mm) für einen bauseitigen Handfeuermelder
- Ablagemöglichkeit für Handfeuermelder-Ersatzscheiben
- drei Einbau-Leerfelder (je 240 x 170 mm) für bauseitige bzw. optionale Einbauten
- Depot für 300 Feuerwehr-Laufkarten DIN A3 oder 600 Laufkarten DIN A4 hoch
- Funktionseinheit mit Schwenkhebelverschluss, vorgerichtet für bauseitigen Feuerwehr-Profilhalbzylinder nach DIN 18252 mit 8-fach verstellbarem Schließdaumen und einer Länge von 40 - 45 mm
- Hohlsäule mit VdS-Anerkennung G102068, montierbar mit 4 handelsüblichen Verbundankerdübeln M12, sowie gesicherte Kabeldurchführung für die aufgesetzte Funktionseinheit
- Einbauvorrichtung in 800 mm Unterkantenhöhe nach DIN 14675 für das Feuerwehr-Schlüsseldepot FSD-S3-SIplus5 mit integriertem Bohrvollschutz
- kein Betonverguss erforderlich
- Schnellmontage durch VdS-geprüftes CLICK-System
- FEC zerstörungsfrei demontierbar über den gesicherten FSD-Innenraum
- Funktionseinheit B/H/T: ca. 1000/575/305 mm
-- Türöffnungswinkel: ca. 120°
-- Schutzart: IP 54, DIN 40050
- Hohlsäule B/H/T: ca. 360/1160/200 mm
- Oberfläche: Edelstahl endbehandelt
- bauseitiges Fundament B/H/T: ca.1000/1000/800 mm
- Gewicht: ca. 90 kg
Fabrikat: Schraner oder gleicwhertig
Typ: FEC-ES
angebotenes Fabrikat und Typ:
'....................................................'
liefern und montieren incl. Anschlußarbeiten (Erdung und Zuleitungen)
Menge: 1,000 St

**01.06.01.5 Modulares Feuerwehr-Schlüsseldepot mit Bohrvollschutz, nach**
Modulares Feuerwehr-Schlüsseldepot mit Bohrvollschutz, nach DIN 14675 Klasse 3 mit VdS-Anerkennung G102041, vorgerüstet für alle anerkannten Feuerwehr-Schließungen zur Integration in flexibele Modulsysteme zur Projektoptimierung nach Zustimmung des Versicherers.
2 überwachte Objektschlüsselaufnahmen vorgerüstet, erweiterbar bis auf 6 überwachte Objektschlüsselaufnahmen. FSD-Innenraum mit integrierter Beleuchtung im Alarmfall und optischer Anzeige zur Sicherungsüberwachung aller Objektschlüssel. Türknauf der Fronttür mit integrierter Überwachungsanzeige "Alarm" und "entriegelt" als Adapterparallelanzeige.

- Tresor-Korpus zum nachträglichen Einsetzen in
-- die VdS-Hohlsäule G102068 mit nur 2 Schrauben und durch den gesicherten FSD-Innenraum zerstörungsfrei demontierbar.
-- das modulare FTA-W System für den Fassadeneinbau
-- Kombinationskonsolen für den optimierten Einbau von FSD und FSE
- Außentür aus 5 mm Edelstahl mit integriertem Bohrschutz und Flächenheizung
- Außenwände 5,5 - 7 mm Edelstahl mit integriertem Bohrvollschutz zur gesicherten Innenraumüberwachung, dadurch kein Betonverguss der Säule erforderlich
- elektromagnetische Entriegelungseinrichtung mit Rückmeldefunktion Spannungsbereich von 12V bis 24V DC
- Innentür mit Aufnahme für festgelegte Schließung der zuständigen Feuerwehr
- Aufnahme für eine Objektschlüsselüberwachungen FSD-ÜS für bis zu 6 bauseitige Profilhalbzylinder, nach Abstimmung mit der örtlich zuständigen Brandschutzdienststelle
- gesicherter Kabelrangierraum, auch für optionale Verteiler-BOX
- Heizung ca. 5 W, Spannungsbereich von 12V bis 24V
- Innenraum-Beleuchtung für Schlüsselübersicht im Alarmfall
- optisches Anzeigesystem zur Sicherungsüberwachung aller Objektschlüssel im FSD-Innenraum
- Überwachungsanzeige "Alarm" und "entriegelt" als Adapterparalellanzeige im Türknauf der Fronttür
- Kabeleinführung mit Zugentlastung durch die Rückwand
- Türöffnungswinkel: ca. 115°
- optional konfigurierbar mit:
-- Regenschutz-Dach
-- Verteiler-BOX
- Oberfläche: Edelstahl endbehandelt
- Tresorkorpus B/H/T: ca. 200/200/140 mm
- Gewicht: ca. 11 kg
Fabrikat: Schraner oder gleicwhertig
Typ: FSD-S3-SIPLUS-5
angebotenes Fabrikat und Typ:
'....................................................'
liefern und montieren
incl. Montage der 2 übergebenen Halbprofilzylinder
Menge: 1,000 St

**01.06.01.6 Doppelbart-Umstellschloss " K " für die Innentüre des**
Doppelbart-Umstellschloss K für die Innentüre des Feuerwehr-Schlüsseldepots der Klasse 3, nach DIN 14675; mit VdS-Anerkennung

Die Lieferung des Schlosses erfolgt, bei Beauftragung eines FSD, an die zuständige Behörde!
Der Kunde erhält keinen Schlüssel.
- Gewicht : 0,5 kg
Fabrikat: Schraner oder gleicwhertig
Typ: FSD-K-FWS
angebotenes Fabrikat und Typ:
'....................................................'
bei Feuerwehr Speyer bestellen und nach Lieferung und Übergabe einbauen
Menge: 1,000 St

**01.06.01.7 Profil-Halbzylinder Feuerwehr Speyer**
Profil-Halbzylinder Feuerwehr Speyer
Schließung FIZ
Menge: 2,000 St

**01.06.01.8 Freischaltelement (VdS G192034) zur Auslösung der BMA**
Freischaltelement (VdS G192034) zur Auslösung der BMA durch die Feuerwehr mit einer bauseitigen Abloy-Schließung

- Einbauabmessungen: D=40mm, T=120mm
- Anschlussleitung: 10 m
- Schutzklappe als Pendelscheibe
Gewicht: ca. 1 kg
Fabrikat: Schraner oder gleichwertig
Typ: FSE A
angebotenes Fabrikat und Typ:
'....................................................'
liefern und betriebsbereit montieren incl. Befestigungsmaterial

Mastiff-Schließung Feuerwehr Speyer
Menge: 1,000 St

**01.06.01.9 Einbau Halbprofilzylinder**
Einbau Halbprofilzylinder

Bauseitig gestellter (Halbprofilzylinder, Baulänge 30 mm) einbauen in:
- Feuerwehr-linke Tür
- Objektschließung rechte Tür
Menge: 2,000 St

**01.06.01.10 FSD-AD (VdS G103057) zum universellen Anschalten eines**
FSD-AD (VdS G103057) zum universellen Anschalten eines FSD an eine Brandmelderzentrale

- Betriebsspannung: 10 - 32V DC
- Ruhestrom: ca. 32 - 39 mA
- Alarmstrom: 40 - 47 mA
- Gehäuse: Aufputz-Stahlblechgehäuse 1,5 mm
- Farbe: RAL 7032
- Schutzart: IP30, DIN 40050
- Abmessungen B x H x T [mm]: ca. 135 x 180 x 57
- Gewicht[kg]: ca. 1,25
Fabrikat: Schraner oder gleicwhertig
Typ: FSD-AD
angebotenes Fabrikat und Typ:
'....................................................'
liefern und montieren
Menge: 1,000 St

**01.06.01.11 VandalismusRosette FW**
VandalismusRosette FW

mit Kennzeichnung "F"
inkl. einem Magnetschlüssel

Passend zum Freischaltelement FSE-A.
Der Vandalismusschutz kann nur mit einem Spezialschlüssel geöffnet werden.  Durch die Vandalismusrosette wird eine Manipulation des Schließzylinders (z.B. durch Kaugummi oder Klebstoff) verhindert.
- Material: Edelstahl V2A - gebürstet
- Abmessungen B/H/T : 69/69/12 mm
- Gewicht: 0,4 kg
Fabrikat: Schraner oder gleichwertig
Typ: Vandlismus Rosette VR-FSE-A
angebotenes Fabriakt und Typ:
'....................................................'
liefern und montieren
Menge: 1,000 St

**01.06.01.12 Brand-Schutzzelle ÜSSV SDS+FEC**
Brand-Schutzzelle ÜSSV SDS+FEC
BSZ-ÜSSV FEC+SDS

Multifunktionale, feuerbeständige Schutzzelle, F30/E30/I30 nach DIN 4102, für sicherheits- und systemtechnische Einbauten zur Aufputzmontage im Innenbereich.Mit umlaufender Dichtung zur Behinderung des Rauchdurchtritts. 4-Punktverriegelung-Schwenkhebel - vorbereitet zur Aufnahme eines bauseitigen Profilhalbzylinders.

Die geprüfte Brand-Schutzzelle entspricht den Anforderungen des DIBT, sowie den gültigen Normen EN 1634-3, EN 13501-1+ A1,EN 13501-2+ A1.
- Mehrschichtige, feuerhemmende Materialkombination der Baustoffklasse A2 nach DIN 4102 Teil 1
- Feuerwiderstandsdauer mindestens 30 Minuten nach DIN 4102 Teil 2
- Brandlastdämmung über 30 Minuten im Sinne der DIN 4102 Teil 11
- Funktionserhalt über 30 Minuten im Sinne der DIN 4102 Teil 12
- integrierte Kabeleinführung, je 2 x 40 mm und 4 x 18 mm ND, Oben und Unten
- Befestigung durch die Rückwand mit zugelassenen Dübeln
- Aufputz mit 4 Befestigungsbohrungen - Wandbefestigungssatz für F30-Massivwand
- Schutzart:  IP54, DIN 40050
- Oberfläche: lichtgrau, ähnlich RAL 7035
- Außenmaß B/H/T: 414/414/218 mm
- Innenmaß B/H/T:300/300/150 mm
- Gewicht: ca. 22 kg
Fabrikat: Schraner oder gleichwertig
Typ: BSZ-ÜSSV FEC+SDS
angebotenes Fabrikat und Typ:
'....................................................'
liefern und montieren
Menge: 1,000 St

**01.06.01.13 Redundanzmodul DIN14675 für FAT DIN14662**
Redundanzmodul DIN14675 für FAT DIN14662
SM3-RM-FAT

DIN 14675-Schnittstellenmodul mit VdS-Anerkennung G204085 zum redundanten Anschalten eines FATs (Fabr. SCHRANER) als Feuerwehr-Erstinformation

- aus nur einer Kommunikationsschnittstelle der BMZ werden zwei bidirektionale Übertragungswege zum FAT zur Verfügung gestellt
- Die Kommunikationsschnittstelle zur BMZ ist von der redundanten FAT-Schnittstelle galvanisch entkoppelt und bauseitig einstellbar als RS 232/ RS485/ TTY.
- Bei Kurzschluss oder Durchtrennen eines Übertragungsweges wird dies erkannt und an die BMZ gemeldet. Der verbleibende Übertragungsweg gewährleistet weiterhin eine sichere Funktion.
Die Betriebszustände aller Schnittstellen werden über Statusanzeigen signalisiert.
- Mit dem redundanten Übertragungsweg kann das FAT 700 m von der BMZ abgesetzt werden.
- Das Redundanzmodul wird werkseitig für den zu verwendenden BMZ-Typ vorkonfiguriert und bauseitig im Inneren des BMZ-Gehäuses montiert.
- Betriebsspannung: 10 bis 28 VDC
- Leistung: bis 2 W
- Abmessungen L/B/H: ca. 110/85/35 mm
- Gewicht: ca. 0,5 kg
Fabrikat: Schraner oder gleichwertig
Typ: SM3-EM-FAt
angebotenes Fabrikat und Typ
'....................................................'
liefern und montieren
Menge: 1,000 St

**01.06.01.14 Verteilerbox zur rationellen Kabelzuführung an den**
Verteilerbox zur rationellen Kabelzuführung an den Feuerwehrzugang, werkseitiger Einbau im gesicherten Rangierraum aller Varianten des FSD-S3-plus5
8 DA-Durchgangsverteiler mit Deckelkontakt
Schraubklemmen 30 VDC / 100 mA
L x B x H [mm] 114 x 50 x 25
VDS-Nr.: G102016
Fabrikat: Schraner oder gleicwhertig
Typ: FSD-VB
angebotenes Fabrikat und Typ:
'....................................................'
liefern und montieren
Menge: 1,000 St

**01.06.01.15 Überspannungsschutzverteiler zum Schutz von Gebäuden bei**
Überspannungsschutzverteiler zum Schutz von Gebäuden bei Blitzeinschlag in einem freistehenden Schraner Feuerwehreinsatzcenter. Abgesichert werden FAT, FBF, FSD, FSE, Blitzleuchte,Informationsleuchte und ein Beleuchtungs-Heizungsmodul.

VdS-Stahlblechverteilerkasten.Gehäuse inkl. Deckelkontakt. Verschließ- und plombierbar. Aufputz-Montage im Innenbereich. Bestückt mit allen notwendigen 24V DC Ableitern für  FAT, FBF, FSD, FSE, Blitzleuchte,Informationsleuchte. Sowie ein 36V DC Ableiter für die FSD-Heizung und ein 230V AC Ableiter für ein Beleuchtungs-Heizungsmodul.
- Maße (B x H x T): 200 x 233 x 120 mm
- RAL 9016 (verkehrsweiß)
- VdS-Nr.: G114041
- VdS-anerkannter Klasse-C-Verteiler für Einbruchmeldeanlagen
- Überspannungsschutz steckbar
- Schutzart: IP 42
- Haube allseitig geschlossen
- Deckelkontakt (Mikroschalter, empfohlene Belastung <30 V, <400 mA)
- Rangierdrahtführungen aus Kunststoff
- Gewicht: ca. 1,50 kg
Im Lieferumfang enthalten:
- Bedienungsanleitung
- Wandabstandshalter für Kabeleinführung von hinten
- Vierkant-Vorreiber mit Plombiermöglichkeit
- Sicherheitsfolienaufkleber als Schlosssiegel
- Beschriftungsrahmen

Optional können zusätzliche Feuerwehrperipheriekomponenten des FEC gegen Aufpreis abgesichert werden.
Fabrikat: Schraner oder gleicwhertig
Typ: Überspannungsschutzverteiler FEC
angebotenes Fabrikat und Typ:
'....................................................'
liefern und montieren
Menge: 1,000 St

**01.06.01.16 DIN 14675-Schnittstellenmodul mit VdS-Anerkennung G204085**
DIN 14675-Schnittstellenmodul mit VdS-Anerkennung G204085 zum redundanten Anschalten eines FATs (Fabr. SCHRANER) als Feuerwehr-Erstinformation

- aus nur einer Kommunikationsschnittstelle der BMZ werden zwei bidirektionale Übertragungswege zum FAT zur Verfügung gestellt
- Die Kommunikationsschnittstelle zur BMZ ist von der redundanten FAT-Schnittstelle galvanisch entkoppelt und bauseitig einstellbar als RS 232/ RS485/ TTY.
- Bei Kurzschluss oder Durchtrennen eines Übertragungsweges wird dies erkannt und an die BMZ gemeldet. Der verbleibende Übertragungsweg gewährleistet weiterhin eine sichere Funktion.
Die Betriebszustände aller Schnittstellen werden über Statusanzeigen signalisiert.
- Mit dem redundanten Übertragungsweg kann das FAT 700 m von der BMZ abgesetzt werden.
- Das Redundanzmodul wird werkseitig für den zu verwendenden BMZ-Typ vorkonfiguriert und bauseitig im Inneren des BMZ-Gehäuses montiert.
- Betriebsspannung: 10 bis 28 VDC
- Leistung: bis 2 W
- Abmessungen L/B/H: ca. 110/85/35 mm
- Gewicht: ca. 0,5 kg
Fabrikat: Schraner oder gleicwhertig
Typ: SM3-RM-FAt
angebotenes Fabrikat und Typ:
'....................................................'
liefern und montieren
Menge: 1,000 St

**01.06.01.17 Beleuchtungsmodul (230 VAC) über Bewegungssensor**
Beleuchtungsmodul (230 VAC) über Bewegungssensor angeschaltet;
Heizungsmodul (230 VAC) über einstellbaren Thermostat angeschaltet;
integrierbar in FEC - und FKT-D Serie.

-Betriebsspannung: 230 VAC
-Beleuchtung über Bewegungssensor
-Leistung : ca. 3 W
-Heizung über Thermostat geregelt
-Leistung : ca. 40 W
-Gewicht: ca.2 kg
Fabrikat: Schraner oder gleicwhertig
Typ:
angebotenes Fabrikat und Typ:
'....................................................'
liefern und montieren
Menge: 1,000 St

**01.06.01.18 Feuerw. Erstinfo Adapteranzeige**
Feuerw. Erstinfo Adapteranzeige
FEI-ADA
399
VdS 2105-Anzeigemodul für die FSD-Informationen "entriegelt" und "Alarm" an der Feuerwehr-Erstinformation in Verbindung mit einem FAT-V5
Fabrikat: Schraner oder gleichwertig

angebotenes Fabrikat und Typ:
'....................................................'
liefern und montieren
Menge: 1,000 St

**01.06.01.19 Mehrfarbige LED Leuchte**
Mehrfarbige LED Leuchte
LED-Technik, robust, multifunktional und vandalismusgeschützt. Dauer- oder Blitzlicht in den 4 Signalfarben rot, gelb, grün und weiß einstellbar.

- Montage sowohl senkrecht als auch waagrecht für Schlüsseldepotsäule SDS-ES3, Feuerwehr-Einsatz-Center FEC und Feuerwehr-Zentral-Station FZS
- Verdrehsichere Befestigung mit drei Stehbolzen M4
- Betriebsspannung: 12 - 30 V DC oder AC
- Stromabnahme: max. 350 mA bei Dauerlicht
- Abmessungen Durchmesser x Höhe: 120 mm x 33 mm
- Material: Aluminium EV1 eloxiert
- IP 54
- Gewicht: 0,5 kg
Fabrikat: Schraner oder gleichwertig
Typ:
angebotenes Fabrikat und Typ:
'....................................................'
liefern und montieren
Menge: 1,000 St

**01.06.01.20 Feuerwehr-Tür**
Feuerwehr-Tür
FPG-FT-FBF
307
zusätzliche Feuerwehr-Tür für ein Feuerwehr Bedienfeld FBF in einem Feuerwehr-Peripherie-Gerät, verschließbar durch bauseitig einzubauenden Profilhalbzylinder.

Verwendung
Feuerwehr Zugang
Gewicht [kg] 1
B × H × T [mm]  240 × 180 × 20
Fabrikat: Schraner oder gleichwertig
Typ: FPG-FT-FBF
angebotenes Fabrikat und Typ:
'....................................................'
liefern und montieren
Menge: 1,000 St

**01.06.01.21 Freischaltelement (VdS G192034) zur Auslösung der BMA**
Freischaltelement (VdS G192034) zur Auslösung der BMA durch die Feuerwehr mit einer bauseitigen Abloy-Schließung

- Einbauabmessungen: D=40mm, T=120mm
- Anschlussleitung: 10 m
- Schutzklappe als Pendelscheibe
Gewicht: ca. 1 kg
Fabrikat: Schraner oder gleichwertig
Typ:
angebotenes Fabrikat und Typ:
'....................................................'
liefern und montieren
Menge: 1,000 St

**01.06.01.22 Montageset nach VdS G102068 u. VdS G104079**
Montageset nach VdS G102068 u. VdS G104079
SDS-Montageset

zur Montage eines Schlüsseldepot Säule SDS auf dem vorgeschriebenen Betonfundament

- 4 chemische Dübel HVZ Verbundanker M12 *95/100 für gerissenen und ungerissenen Beton aus Edelstahl mit je 1x Mutter und 1x Scheibe
- 2,5 m flexiblen Stahlpanzerrohr, 20 mm für die gesicherte Kabelzuführung zum FSD
Gewicht ca. 2 kg
Fabrikat: Schraner oder gleichwertig
Typ:
angebotenes Fabrikat und Typ:
'....................................................'
liefern und montieren
incl. notwendige Bohrungen in bauseitigem Betonfundament
Menge: 1,000 St

**01.06.01.23 SDS Erdungsset**
SDS Erdungsset

4 Erdungskabel 4qmm für SDS-ES2/3  mit Verschraubungen

- 1 x 1m mit M6 und M4 Kabelschuh für FSD
- 1 x 1m mit je M6 Kabelschuh für Korpus
- 2 x 1m mit je M6 Kabelschuh für Deckel und Front
Fabrikat: Schraner oder gleichwertig
Typ:
angebotenes Fabrikat und Typ:
'....................................................'
liefern und montieren
Menge: 1,000 St

**01.06.01.24 Blitzleuchtenmodul**
Blitzleuchtenmodul
mit schlagfester Kalotte zur Aufbaumontage in den Farben:  rot
- Betriebsspannung: 12/24 V DC
- Leistung: 3W
- Gewicht: 1 kg
Fabrikat: Schraner oder gleichwertig
Typ:
angebotenes Fabrikat und Typ:
'....................................................'
liefern und montieren
Menge: 1,000 St

**01.06.01.25 Pultdach für FEC-ES/S**
Pultdach für FEC-ES/S
Schutzdach für ungeschützte Montage im Freien
Wechselseitiger Wasserlauf rückseitig freistehendem FEC
frontseitig bei Wandmontage des FECs
Fabrikat: Schraner oder gleichwertig
angebotenes Fabrikat und Typ:
'....................................................'
liefern und montieren
Menge: 1,000 St

**01.06.01.26 Teleskopleiter Aluminium 4x6**
*** Bedarfsposition ohne GB
Teleskopleiter Aluminium 4x6

als Anlegeleiter und Stehleiter. Durch die bewährten Gelenke ist eine schnelle Veränderung von der Steh- zur Anlegeleiter möglich. Mühelose Verstellung von Sprosse zu Sprosse durch seitliche Sicherheits-Rastschlüsse. Standsicher durch Gummiauflagen. Auf kleinstem Raum zu transportieren und aufzubewahren.

Abmessungen: 700,0 x 1.800,0 x 200,0 mm
Gewicht: 18,0 kg
Sprossenanzahl: 2x6 bis 2x11 oder 1x22
Länge (min./max.): 1,80 m/6,26 m
Breite (max.): 0,70 m
Standhöhe (Steh-/Anlegeleiter): 2,35m/5,20 m
Arbeitshöhe (Steh-/Anlegeleit.): 3,85 m/6,70 m
Reichhöhe (Steh-/Anlegeleiter): 4,35 m/7,20 m
Schrittlänge: 2,01 m
Ausführung gemäß: DIN EN 131

Fabrikat: re´graph GmbH
Typ: TL-4x6
angebotenes Fabrikat und Typ:
'....................................................'
liefern und in Halterung einhängen
Menge: 1,000 St

**01.06.01.27 Leitersicherung**
*** Bedarfsposition ohne GB
Leitersicherung

Leitersicherung aus Stahlblech, pulverbeschichtet in feuerrot (RAL 3000) zur Wandmontage. Schwenkbare Klappe mit Aufnahme für Profilhalbzylinder, mit Fallenschloss und verstellbarem Anschlag, zur Sicherung einer stehenden Leiter. Inkl. Hinweisschild nach DIN 4066 ?Nur für Feuerwehr.

Technische Daten:
Abmessungen (BxHxT):
255x123x255 mm

Fabrikat: re‘graph
Typ: LS-PZ
angebotenes Fabrikat und Typ:
'....................................................'
liefern und montieren
Menge: 1,000 St

##### Abschnitt 01.06.02 Feuerwehreinsatzpläne

**01.06.02.1 Feuerwehreinsatzpläne**
Feuerwehreinsatzpläne

Feuerwehreinsatzpläne in Absprache mit der zuständigen Feuerwehr nach deren Vorgaben
Zusammenstellen der notwendigen Unterlagen (Hydrantenpläne, Änderung der Zufahrtspläne, Änderung der Lagepläne, Gebäude und Geschosspläne der PSD Bank Sporthalle Nord)
Erstellen der Pläne auf CAD, Plotten auf lichtechtem Papier oder Folie incl. Laminierung der entsprechenden Ausfertigungen
Übergeben werden Architektengrundrisspläne im Datenformat AUTOCAD DWG 2021
Probedruck der Planunterlagen zur Freigabe bei der Feuerwehr

Gebäudeausmaße: ca. 50 x 60 m

Typ: Feuerwehreinsatzpläne
erstellen und liefern
in mindestens 3-facher Ausfertigung
2-fach Papier-/Folieausdruck jeweils in DIN A3 Hüllen
1-fach Papierausdruck
2-fach auf Datenträger in einer bearbeitbaren Version (dwg) und als pdf-Datein

Hinweis:
Die Feuerwehreinsatzpläne sind der Feuerwehr bzw. der zuständigen brandschutztechnischen Dienststelle der Stadt Speyer zur Genehmigung vorzulegen.
Die beiden Stellen prüfen die Feuerwehreinsatzpläne einmal.
Jede weitere Überprüfung der Feuerwehreinsatzpläne aufgrund fehlerhafter Ausführungen bzw. wegen Nichtberücksichtigung der mit der Prüfung bekanntgegebenen Beanstandungen in der Ausführung der Pläne gehen zu Lasten des Auftragnehmers.
Menge: 1,000 psch

#### Bereich 01.07 Instandhaltungsvertrag

##### Abschnitt 01.07.01 Instandhaltungsvertrag

**01.07.01.1 Instandhaltungsvertrag für vorgenannte BMA**
Instandhaltungsvertrag für vorgenannte BMA
d.h alle aufgeführten Anlagenteile incl.  FIZ, FSD, FSE usw. während der Gewährleistung:

Es sind pro Jahr zu kalkulieren:
- 4 x jährliche Inspektion eine davon als Instandhaltung

inkl. Fahrtkosten, Dokumentation und aller anfallenden
Nebenkosten.

Umfang der Arbeiten gemäß Instandhaltungs-Mustervertrag.
Zuständige Kundendienststelle ist in '....................................................'

mit / ohne Ersatzteillager

Nach Störungsmeldung durch den Betreiber sichert die
Instandhaltungsfirma eine Aufnahme der Arbeiten für die
Störungsbeseitigung innerhalb 24 Stunden zu.
Zur jährlichen Kontrolle der Brandmeldeanlage gemäß den geltenden Vorschriften

jährliche Pauschal

Abschlussdauer 4 Jahre

Darin enthalten:
- alle notwendigen Arbeiten incl. An- und Abfahrtszeiten
- Prüfung der Melder und Lautsprecher
- Prüfung der Anschlüsse
- Prüfung der Batterien/Akkus
- usw.

Über die Prüfung ist ein Protokoll zu führen welche in
das bei jeder Anlage hinterlegten Prüfbücher eingetragen sein muss.

Als Grundlage ist das ausgeschriebene Brandmelde- und Sprachalarmierungssystem.
Der genaue Betrag der Instandhaltung wird nach Fertigstellung des Gesamtsystems ermittelt.

Der Vertrag wird nur über die Dauer der Gewährleistung von 4 Jahren geschlossen und verlängert sich nicht automatisch nach Ablauf.

4 Jahre mit jeweils 4 Instandhaltungseinsätzen = 16 Stück Instandhaltungseinsätze
Menge: 16,000 St

**01.07.01.2 Instandhaltungsvertrag für vorgenannte SAA**
Instandhaltungsvertrag für vorgenannte SAA
d.h alle aufgeführten Anlagenteile  während der Gewährleistung:

Es sind pro Jahr zu kalkulieren:
- 4 x jährliche Inspektion ein davon als Instandhaltung

inkl. Fahrtkosten, Dokumentation und aller anfallenden
Nebenkosten.

Umfang der Arbeiten gemäß Instandhaltungs-Mustervertrag.
Zuständige Kundendienststelle ist in '....................................................'

mit / ohne Ersatzteillager

Nach Störungsmeldung durch den Betreiber sichert die
Instandhaltungsfirma eine Aufnahme der Arbeiten für die
Störungsbeseitigung innerhalb 24 Stunden zu.
Zur jährlichen Kontrolle der Brandmeldeanlage gemäß den geltenden Vorschriften

jährliche Pauschal

Abschlussdauer 4 Jahre

Darin enthalten:
- alle notwendigen Arbeiten incl. An- und Abfahrtszeiten
- Prüfung der Melder und Lautsprecher
- Prüfung der Anschlüsse
- Prüfung der Batterien/Akkus
- usw.

Über die Prüfung ist ein Protokoll zu führen welche in
das bei jeder Anlage hinterlegten Prüfbücher eingetragen sein muss.

Als Grundlage ist das ausgeschriebene Brandmelde- und Sprachalarmierungssystem.
Der genaue Betrag der Instandhaltung wird nach Fertigstellung des Gesamtsystems ermittelt.

Der Vertrag wird nur über die Dauer der Gewährleistung von 4 Jahren geschlossen und verlängert sich nicht automatisch nach Ablauf.

4 Jahre mit jeweils 4 Instandhaltungseinsätzen = 16 Stück Instandhaltungseinsätze
Menge: 16,000 St

**01.07.01.3 Anfahrtspauschale für Störungseinsätze während des**
Anfahrtspauschale für Störungseinsätze während des Instandhaltungsvertrags
incl. aller Nebenkosten, KFZ-Kosten usw.

pauschal

Der Preis gilt fest für die ersten 2 Jahre. Nach dieser Zeit kann aus wirtschaftlichen Gründen eine Preisanpassung vereinbart werden, welche aber mit Gründen belegt sein muss.
Menge: 40,000 St

**01.07.01.4 Einsatzkosten für Störungseinsätze pro Stunde**
Einsatzkosten für Störungseinsätze pro Stunde
Technikereinsatz (Monteureinsatz)
Verrechnungssatz incl. aller Nebenkosten

pro Stunde

Der Preis gilt fest für die ersten 2 Jahre. Nach dieser Zeit kann aus wirtschaftlichen Gründen eine Preisanpassung vereinbart werden, welche aber mit Gründen belegt sein muss.

Sollten Einsätze außerhalb der normalen Arbeitszeit durchgeführt werden müssen, dann werden diese mit den normalen Zuschlägen (Nacharbeit, Feiertag, Sonntag usw.) bewertet.
Menge: 40,000 St

#### Bereich 01.08 Stundenlohnarbeiten und sonstige Leistungen

##### Abschnitt 01.08.01 Stundenlohnarbeiten

**01.08.01.1 Facharbeiterstunde**
Menge: 15,000 h

##### Abschnitt 01.08.02 Sonstige Leistungen

**01.08.02.1 Einrichtung der Baustelle.**
Einrichtung der Baustelle.
Es wird ausdrücklich hingewiesen, dass im Gebäude selbst nur beschränkte Räumlichkeiten als Lagerfläche vorgehalten werden können.
Der Auftragnehmer ist verpflichtet die Lager- und
Aufenthaltsräumlichkeiten selbst beizustellen.
Sollte der Auftragnehmer einen bzw. zwei Baucontainer
aufstellen, so ist dies nur nach Rücksprache mit der Bauleitung möglich.
Platz wird zugewiesen.

pauschal während der gesamten Bauphase

Pauschalpreis gilt auch bei einer Verlängerungszeit der
Bauphase von bis zu 3 Monaten

Bauzeit wird definiert ab Beginn der Gerüststellung am 1.6.2026 bis zum Ende der Sommerferien in Rheinland-Pfalz am 8.8.2026.
Fertigstellung der Anlage ist 8.8.2026, da hier erste Veranstaltungen stattfinden. Dokumentation usw. können bis 15.8.2026 noch ausgeführt werden.
Die SV Abnahme und die Aufschaltung der Anlage muss frühzeitig durchgeführt werden.
Menge: 1,000 psch

**01.08.02.2 Sollte sich die Bauzeit um mehr als 3 Monate**
Sollte sich die Bauzeit um mehr als 3 Monate
verlängern, werden die Kosten anteilig für jede Woche
Bauzeitverlängerung vergütet.

pauschal - pro Woche Bauzeitverlängerung
Menge: 1,000 Wo

**01.08.02.3 Teilnahme des Projektleiters und Bauleiters bzw.**
Teilnahme des Projektleiters und Bauleiters bzw.
Oberbauleiters an den wöchentlichen Baubesprechungen
bzw. Besprechungsterminen während der gesamten Bauzeit

pauschal
Menge: 1,000 psch

**01.08.02.4 Aufschaltung der Meldungen:**
Aufschaltung der Meldungen:
- Störung BMA/SAA
- Störung/SABO FSD
auf das neu errichtete Übertragungsgerät (FSP  3070.. Melder) an die Leitstelle der Feuerwehr Speyer
Durchführung von Probealarme in Verbindung mit der Feuerwehr

Pauschal
Menge: 1,000 psch

**01.08.02.5 Wiederaufschaltung des Feueralarms**
Wiederaufschaltung des Feueralarms
nach dem Umsetzen des Hauptmelders (FSP 3010.. Melder) an die Leitstelle der Feuerwehr in Ludwigshafen-Speyer
Durchführung von Probealarme in Verbindung mit der Feuerwehr

Pauschal
Menge: 1,000 St

**01.08.02.6 Abnahme des Systems mit der örtlichen Feuerwehr-**
Abnahme des Systems mit der örtlichen Feuerwehr-
Terminvereinbarung
- Abnahme mit dem hauptverantwortlichen Feuerwehrinspekteur
- Einsetzen des Gebäudeschlüssels in den Feuerwehrschlüsselkasten
- Probealarm
- Sprechstellenprüfung

pauschal
Menge: 1,000 psch

#### Bereich 01.10 Demontage

##### Abschnitt 01.10.01 Demontage

**01.10.01.1 Demontage der bestehenden Brandmeldezentrale Fabrikat**
Demontage der bestehenden Brandmeldezentrale Fabrikat ESSER und Übergabe an den Bauherrn

Pauschal

Demontage Zentrale

Sichern und Kennzeichnen der ankommenden und abgehenden Leitungen zum Anschluß an Rangeierverteiler
Menge: 1,000 St

**01.10.01.2 Demontage von Rauchmeldern und Handmeldern**
Demontage von Rauchmeldern und Handmeldern

Pauschal pro Stück
Menge: 40,000 St

**01.10.01.3 Demontage der bestehenden FSD/FSE Saule**
Demontage der bestehenden FSD/FSE Saule

Ausbau aller elektronischen Teile

Abriss der Säule erfolgt bauseits durch Baufirma

pauschal
Menge: 1,000 psch
